# Canaló vist de peces preformades

- Propietat de l'arxiu: CYPE Ingenieros S.A.
- Format: FIEBDC-3/2016
- Programa: Generador de preus de la construcció. CYPE Ingenieros, S.A.
- Data: 27/10/2025
- Divisa: EUR
- Costos indirectes: 3 %
- IVA: 21 %

## I Instal·lacions

### IS Evacuació d'aigües

#### ISC Canalons

**ISC010** m Canaló vist de peces preformades.
Canaló circular de PVC, sèrie Circular 25, per a encolar, model LG25 "JIMTEN-ALIAXIS", de desenvolupament 250 mm, color blanc RAL 9003, per a recollida d'aigües, format per peces preformades, fixades amb gafes especials de subjecció al ràfec, amb una pendent mínima del 0,5%. Inclús suports, cantonades, tapes, acabaments finals, peces de connexió a baixants i peces especials.
Inclou: Replanteig del recorregut del canaló i de la situació dels elements de subjecció. Fixació del material auxiliar per a muntatge i subjecció a l'obra. Muntatge, connexionat i comprovació del seu correcte funcionament.
Criteri d'amidament de projecte: Longitud mesurada segons documentació gràfica de Projecte.
Criteri de mesura d'obra: Es mesurarà la longitud realment executada segons especificacions de Projecte.

| Codi | Ut | Descripció | Rendiment | Preu | Import |
|---|---|---|---|---|---|
| mt36cbj030sag | m | Canaló circular de PVC, sèrie Circular 25, per a encolar, model LG25 "JIMTEN-ALIAXIS", de desenvolupament 250 mm, color blanc RAL 9003, segons UNE-EN 607, amb el preu incrementat el 30% en concepte de suports, cantonades, tapes, rematades finals, peces de connexió a baixants i peces especials. (material) | 1.1 | 10.11 | 11.121 |
| mo008 | h | Oficial 1ª lampista. (mà d'obra) | 0.24 | 30.63 | 7.351 |
| mo107 | h | Ajudant lampista. (mà d'obra) | 0.24 | 26.36 | 6.326 |
| % | % | Costos directes complementaris | 2 % | 24.798 | 0.496 |
|  |  | Costos directes |  |  | 25.294 |

Residus:
- col·locació: mt36cbj030sag; factor de residu 0.0133189

## Recursos

**mt36cbj030sag** m Canaló circular de PVC
Dades tècniques: Cost energètic 46.172 MJ; Emissió de CO2 5.087 kg; Codi LER 17 02 03; Massa de l'element 1.0425 kg; Volum 0.001737 m3
