# Presa de desguàs per a electrodomèstic

- Propietat de l'arxiu: CYPE Ingenieros S.A.
- Format: FIEBDC-3/2016
- Programa: Generador de preus de la construcció. CYPE Ingenieros, S.A.
- Data: 27/10/2025
- Divisa: EUR
- Costos indirectes: 3 %
- IVA: 21 %

## I Instal·lacions

### IS Evacuació d'aigües

#### ISD Derivacions individuals

**ISD006** U Presa de desguàs per a electrodomèstic.
Presa de desguàs per a electrodomèstic, model A-49 "JIMTEN-ALIAXIS", amb enllaç mixt mascle de PVC, de 40 mm de diàmetre, col·locada mitjançant unió enganxada amb adhesiu. Inclús líquid netejador i adhesiu per a tubs i accessoris de PVC.
Inclou: Muntatge, connexionat i comprovació del seu correcte funcionament.
Criteri d'amidament de projecte: Nombre d'unitats previstes, segons documentació gràfica de Projecte.
Criteri de mesura d'obra: Es mesurarà el nombre d'unitats realment executades segons especificacions de Projecte.

| Codi | Ut | Descripció | Rendiment | Preu | Import |
|---|---|---|---|---|---|
| mt30del010b | U | Presa de desguàs per a electrodomèstic, model A-49 "JIMTEN-ALIAXIS", amb enllaç mixt mascle de PVC, de 40 mm de diàmetre. (material) | 1 | 3 | 3.000 |
| mt11var009 | l | Líquid netejador per enganxat mitjançant adhesiu de tubs i accessoris de PVC. (material) | 0.004 | 38.72 | 0.155 |
| mt11var010 | l | Adhesiu per tubs i accessoris de PVC. (material) | 0.002 | 49.36 | 0.099 |
| mo008 | h | Oficial 1ª lampista. (mà d'obra) | 0.24 | 30.63 | 7.351 |
| mo107 | h | Ajudant lampista. (mà d'obra) | 0.24 | 26.36 | 6.326 |
| % | % | Costos directes complementaris | 2 % | 16.931 | 0.339 |
|  |  | Costos directes |  |  | 17.270 |

Residus:
- col·locació: mt11var009 Líquid netejador per enganxat mitjançant adhesiu de tubs i accessoris de PVC; factor de residu 0.0275

## Recursos

**mt11var009** l Líquid netejador per enganxat mitjançant adhesiu de tubs i accessoris de PVC
Dades tècniques: Cost energètic 3.855 MJ; Emissió de CO2 0.201 kg; Codi LER 20 01 30; Massa de l'element 1 kg; Volum 0.001 m3
Residus:
- embalatge: re170203 Plàstic. (component de residu); rendiment 0.032 kg; Codi LER 17 02 03; Massa de l'element 1 kg; Volum 0.001667 m3
