# Caixa sifònica

- Propietat de l'arxiu: CYPE Ingenieros S.A.
- Format: FIEBDC-3/2016
- Programa: Generador de preus de la construcció. CYPE Ingenieros, S.A.
- Data: 27/10/2025
- Divisa: EUR
- Costos indirectes: 3 %
- IVA: 21 %

## I Instal·lacions

### IS Evacuació d'aigües

#### ISD Derivacions individuals

**ISD008** U Caixa sifònica.
Caixa sifònica de PVC, model S-153 "JIMTEN-ALIAXIS", de 110 mm de diàmetre, amb cinc entrades de 40 mm de diàmetre i una sortida de 50 mm de diàmetre, amb tapa cega d'acer inoxidable, col·locat superficialment sota el forjat. Inclús prolongador, líquid netejador i adhesiu per a tubs i accessoris de PVC.
Inclou: Presentació en sec dels tubs. Muntatge, connexionat i comprovació del seu correcte funcionament. Realització de proves de servei.
Criteri d'amidament de projecte: Nombre d'unitats previstes, segons documentació gràfica de Projecte.
Criteri de mesura d'obra: Es mesurarà el nombre d'unitats realment executades segons especificacions de Projecte.

| Codi | Ut | Descripció | Rendiment | Preu | Import |
|---|---|---|---|---|---|
| mt36bsj010ga | U | Caixa sifònica de PVC, model S-153 "JIMTEN-ALIAXIS", de 110 mm de diàmetre, amb cinc entrades de 40 mm de diàmetre i una sortida de 50 mm de diàmetre, amb tapa cega d'acer inoxidable. (material) | 1 | 20.22 | 20.220 |
| mt36tie010fd | m | Tub de PVC, sèrie B, de 110 mm de diàmetre i 3,2 mm de gruix, amb extrem atrompetat, segons UNE-EN 1329-1, amb el preu incrementat el 15% en concepte d'accessoris i peces especials. (material) | 0.7 | 6.14 | 4.298 |
| mt11var009 | l | Líquid netejador per enganxat mitjançant adhesiu de tubs i accessoris de PVC. (material) | 0.04 | 38.72 | 1.549 |
| mt11var010 | l | Adhesiu per tubs i accessoris de PVC. (material) | 0.08 | 49.36 | 3.949 |
| mo008 | h | Oficial 1ª lampista. (mà d'obra) | 0.3 | 30.63 | 9.189 |
| mo107 | h | Ajudant lampista. (mà d'obra) | 0.15 | 26.36 | 3.954 |
| % | % | Costos directes complementaris | 2 % | 43.159 | 0.863 |
|  |  | Costos directes |  |  | 44.022 |

Residus:
- col·locació: mt36tie010fd; factor de residu 0.078418
- col·locació: mt11var009 Líquid netejador per enganxat mitjançant adhesiu de tubs i accessoris de PVC; factor de residu 0.0275

## Recursos

**mt36bsj010ga** U Caixa sifònica de PVC
Dades tècniques: Cost energètic 46.812 MJ; Emissió de CO2 5.641 kg
Residus:
- embalatge: re150101 Envasos de paper i cartró. (component de residu); rendiment 0.036 kg; Codi LER 15 01 01; Massa de l'element 1 kg; Volum 0.001333 m3

**mt36tie010fd** m Tub de PVC, sèrie B
Dades tècniques: Cost energètic 126.807 MJ; Emissió de CO2 2.396 kg; Codi LER 17 02 03; Massa de l'element 1.61 kg; Volum 0.002683 m3
Residus:
- embalatge: re150101 Envasos de paper i cartró; rendiment 0.018 kg
- embalatge: re170201 Fusta. (component de residu); rendiment 0.052 kg; Codi LER 17 02 01; Massa de l'element 1 kg; Volum 0.000909 m3
- embalatge: re170203 Plàstic. (component de residu); rendiment 0.003 kg; Codi LER 17 02 03; Massa de l'element 1 kg; Volum 0.001667 m3

**mt11var009** l Líquid netejador per enganxat mitjançant adhesiu de tubs i accessoris de PVC
Dades tècniques: Cost energètic 3.855 MJ; Emissió de CO2 0.201 kg; Codi LER 20 01 30; Massa de l'element 1 kg; Volum 0.001 m3
Residus:
- embalatge: re170203 Plàstic; rendiment 0.032 kg
