# Impermeabilització sota revestiment en locals humits, amb làmines de poliolefines

- Propietat de l'arxiu: CYPE Ingenieros S.A.
- Format: FIEBDC-3/2016
- Programa: Generador de preus de la construcció. CYPE Ingenieros, S.A.
- Data: 27/10/2025
- Divisa: EUR
- Costos indirectes: 3 %
- IVA: 21 %

## N Aïllaments e impermeabilitzacions

### NI Impermeabilitzacions

#### NIH Locals humits

**NIH010** m² Impermeabilització sota revestiment en locals humits, amb làmines de poliolefines.
Impermeabilització baix revestiment ceràmic o petri, en paraments verticals i horitzontals de locals humits, amb làmina impermeabilitzant flexible tipus EVAC, A-145 "JIMTEN-ALIAXIS", de 0,42 mm d'espessor i 245 g/m², subministrada en rotllos de 2 m de longitud i 1,5 m d'amplada, fixada al suport amb adhesiu cimentós millorat, C2 E, amb temps obert ampliat. Inclús complements de reforç en tractament de punts singulars amb morter cimentós impermeabilitzant flexible bicomponent, de color gris.
Criteri de valoració econòmica: El preu no inclou el revestiment.
Inclou: Tall i preparació de les làmines de poliolefines. Estès de l'adhesiu cimentós. Col·locació de la impermeabilització. Execució de reforços en punts singulars. Resolució d'unions. Segellat de juntes elàstiques.
Criteri d'amidament de projecte: Superfície mesurada segons documentació gràfica de Projecte.
Criteri de mesura d'obra: Es mesurarà la superfície realment executada segons especificacions de Projecte.

| Codi | Ut | Descripció | Rendiment | Preu | Import |
|---|---|---|---|---|---|
| mt09mcr250a | kg | Adhesiu cimentós millorat, C2 E, amb temps obert ampliat, segons UNE-EN 12004, per a la fixació de geomembranes, compost per ciments especials, àrids seleccionats i resines sintètiques. (material) | 2 | 0.7 | 1.400 |
| mt15rej100a | m² | Làmina impermeabilitzant flexible tipus EVAC, A-145 "JIMTEN-ALIAXIS", de 0,42 mm d'espessor i 245 g/m², subministrada en rotllos de 2 m de longitud i 1,5 m d'amplada, segons UNE-EN 13956. (material) | 1.05 | 40.8 | 42.840 |
| mt09bmr220a | kg | Morter cimentós impermeabilitzant flexible bicomponent, de color gris, amb resistència als sulfats, a les gelades i a la intempèrie i apte per estar en contacte amb aigua potable, segons UNE-EN 1504-2, Euroclasse F de reacció al foc, segons UNE-EN 13501-1, per a aplicar en interiors i exteriors. (material) | 0.75 | 0.81 | 0.608 |
| mt15sja025a | U | Cartutx de silicona acètica monocomponent, antifloridura, color blanc, de 310 ml. (material) | 0.1 | 7.39 | 0.739 |
| mo029 | h | Oficial 1ª aplicador de làmines impermeabilitzants. (mà d'obra) | 0.144 | 29.67 | 4.272 |
| mo067 | h | Ajudant aplicador de làmines impermeabilitzants. (mà d'obra) | 0.144 | 26.39 | 3.800 |
| % | % | Costos directes complementaris | 2 % | 53.659 | 1.073 |
|  |  | Costos directes |  |  | 54.732 |

Residus:
- col·locació: mt09mcr250a; factor de residu 0.07
- col·locació: mt15rej100a; factor de residu 0.035
- col·locació: mt09bmr220a; factor de residu 0.0198
- col·locació: mt15sja025a Cartutx de silicona acètica monocomponent, antifloridura, color blanc, de 310 ml; factor de residu 0.06

## Recursos

**mt09mcr250a** kg Adhesiu cimentós millorat
Dades tècniques: Cost energètic 3.874 MJ; Emissió de CO2 0.344 kg; Codi LER 17 09 04; Massa de l'element 1 kg; Volum 0.000667 m3
Residus:
- embalatge: re170203 Plàstic. (component de residu); rendiment 0.003 kg; Codi LER 17 02 03; Massa de l'element 1 kg; Volum 0.001667 m3

**mt15rej100a** m² Làmina impermeabilitzant flexible tipus EVAC
Dades tècniques: Cost energètic 30.870 MJ; Emissió de CO2 1.506 kg; Codi LER 17 02 03; Massa de l'element 0.245 kg; Volum 0.000408 m3
Residus:
- embalatge: re170203 Plàstic; rendiment 0.07 kg

**mt09bmr220a** kg Morter cimentós impermeabilitzant flexible bicomponent
Dades tècniques: Cost energètic 19.712 MJ; Emissió de CO2 0.676 kg; Codi LER 17 01 01; Massa de l'element 1 kg; Volum 0.000667 m3
Residus:
- embalatge: re150101 Envasos de paper i cartró. (component de residu); rendiment 0.003 kg; Codi LER 15 01 01; Massa de l'element 1 kg; Volum 0.001333 m3
- embalatge: re170203 Plàstic; rendiment 0.005 kg

**mt15sja025a** U Cartutx de silicona acètica monocomponent, antifloridura, color blanc, de 310 ml
Dades tècniques: Cost energètic 87.200 MJ; Emissió de CO2 3.664 kg; Codi LER 17 09 04; Massa de l'element 0.45 kg; Volum 0.0003 m3
Residus:
- embalatge: re170203 Plàstic; rendiment 0.1 kg
