# Airejador per a baixant

- Propietat de l'arxiu: CYPE INGENIEROS, S.A.
- Format: FIEBDC-3/2002
- Divisa: EUR
- Costos indirectes: 3.00 %
- IVA: 21.00 %

## I Instal·lacions

### IS Evacuació d'aigües

#### ISB Baixants

**ISB035** U Airejador per a baixant.
Airejador de polipropilè amb càrrega mineral, insonoritzat, model Akavent "JIMTEN-ALIAXIS", de 110 mm de diàmetre, amb maneguet de compensació, soldat en la seva part superior, 3 entrades horitzontals de 110 mm de diàmetre, totes elles amb junta elàstica i 3 entrades horitzontals de 75 mm de diàmetre, connectat al baixant amb unió a pressió amb junta elàstica.
Inclou: Replanteig. Muntatge i connexionat.
Criteri d'amidament de projecte: Nombre d'unitats previstes, segons documentació gràfica de Projecte.
Criteri de mesura d'obra: Es mesurarà el nombre d'unitats realment executades segons especificacions de Projecte.

| Codi | Ut | Descripció | Rendiment | Preu | Import |
|---|---|---|---|---|---|
| mt36tpj020g | U | Airejador de polipropilè amb càrrega mineral, insonoritzat, model Akavent "JIMTEN-ALIAXIS", de 110 mm de diàmetre, amb maneguet de compensació, soldat en la seva part superior, 3 entrades horitzontals de 110 mm de diàmetre, totes elles amb junta elàstica i 3 entrades horitzontals de 75 mm de diàmetre, per eliminar la ventilació secundaria en baixants d'aigües residuals i pluvials. (material) | 1.000 | 117.94 | 117.94 |
| mo008 | h | Oficial 1ª lampista. (mà d'obra) | 0.130 | 30.63 | 3.98 |
| mo107 | h | Ajudant lampista. (mà d'obra) | 0.130 | 26.36 | 3.43 |
| % | % | Costos directes complementaris | 2 % | 125.35 | 2.51 |
|  |  | Costos directes |  |  | 127.86 |
