# Atenuador de pressió d'aire positiva

- Propietat de l'arxiu: CYPE INGENIEROS, S.A.
- Format: FIEBDC-3/2002
- Divisa: EUR
- Costos indirectes: 3.00 %
- IVA: 21.00 %

## I Instal·lacions

### IS Evacuació d'aigües

#### ISB Baixants

**ISB045** U Atenuador de pressió d'aire positiva.
Atenuador de pressió d'aire positiva de PVC, model Studor P.A.P.A. "JIMTEN-ALIAXIS", de 110 mm de diàmetre i 3785 litres de capacitat, apte per a temperatures des de -20 fins 60°C, classificació Al segons UNE-EN 12380, amb junta elàstica, connectat al baixant.
Inclou: Replanteig. Muntatge i connexionat.
Criteri d'amidament de projecte: Nombre d'unitats previstes, segons documentació gràfica de Projecte.
Criteri de mesura d'obra: Es mesurarà el nombre d'unitats realment executades segons especificacions de Projecte.

| Codi | Ut | Descripció | Rendiment | Preu | Import |
|---|---|---|---|---|---|
| mt36vpj040l | U | Atenuador de pressió d'aire positiva de PVC, model Studor P.A.P.A. "JIMTEN-ALIAXIS", de 110 mm de diàmetre i 3785 litres de capacitat, apte per a temperatures des de -20 fins 60°C, classificació Al segons UNE-EN 12380, amb junta elàstica. (material) | 1.000 | 521.06 | 521.06 |
| mo008 | h | Oficial 1ª lampista. (mà d'obra) | 0.326 | 30.63 | 9.99 |
| mo107 | h | Ajudant lampista. (mà d'obra) | 0.326 | 26.36 | 8.59 |
| % | % | Costos directes complementaris | 2 % | 539.64 | 10.79 |
|  |  | Costos directes |  |  | 550.43 |
