# Vàlvula de aeració

- Propietat de l'arxiu: CYPE INGENIEROS, S.A.
- Format: FIEBDC-3/2002
- Divisa: EUR
- Costos indirectes: 3.00 %
- IVA: 21.00 %

## I Instal·lacions

### IS Evacuació d'aigües

#### ISD Derivacions individuals

**ISD007** U Vàlvula de aeració.
Vàlvula de ventilació de PVC, de 40 mm de diàmetre, col·locada mitjançant unió enganxada amb adhesiu. Inclús líquid netejador i adhesiu per a tubs i accessoris de PVC.
Inclou: Muntatge, connexionat i comprovació del seu correcte funcionament.
Criteri d'amidament de projecte: Nombre d'unitats previstes, segons documentació gràfica de Projecte.
Criteri de mesura d'obra: Es mesurarà el nombre d'unitats realment executades segons especificacions de Projecte.

| Codi | Ut | Descripció | Rendiment | Preu | Import |
|---|---|---|---|---|---|
| mt36vpn010a | U | Vàlvula de ventilació de PVC, de 40 mm de diàmetre. (material) | 1.000 | 12.56 | 12.56 |
| mt11var009 | l | Líquid netejador per enganxat mitjançant adhesiu de tubs i accessoris de PVC. (material) | 0.004 | 38.72 | 0.15 |
| mt11var010 | l | Adhesiu per tubs i accessoris de PVC. (material) | 0.002 | 49.36 | 0.10 |
| mo008 | h | Oficial 1ª lampista. (mà d'obra) | 0.259 | 30.63 | 7.93 |
| mo107 | h | Ajudant lampista. (mà d'obra) | 0.259 | 26.36 | 6.83 |
| % | % | Costos directes complementaris | 2 % | 27.57 | 0.55 |
|  |  | Costos directes |  |  | 28.12 |
