# Registre de banyera

- Propietat de l'arxiu: CYPE INGENIEROS, S.A.
- Format: FIEBDC-3/2002
- Divisa: EUR
- Costos indirectes: 3.00 %
- IVA: 21.00 %

## S Senyalització i equipament

### SA Aparells sanitaris

#### SAB Banyeres

**SAB100** U Registre de banyera.
Registre de banyera, model S-403 "JIMTEN-ALIAXIS", de 210x260 mm, format per marc i tapa, sobre l'envà de recolzament de la banyera.
Criteri de valoració econòmica: El preu no inclou el revestiment.
Inclou: Replanteig. Fixació del marc. Col·locació del registre.
Criteri d'amidament de projecte: Nombre d'unitats previstes, segons documentació gràfica de Projecte.
Criteri de mesura d'obra: Es mesurarà el nombre d'unitats realment col·locades segons especificacions de Projecte.

| Codi | Ut | Descripció | Rendiment | Preu | Import |
|---|---|---|---|---|---|
| mt30rbj020b | U | Registre de banyera, model S-403 "JIMTEN-ALIAXIS", de 210x260 mm, format per marc i tapa. (material) | 1.000 | 44.14 | 44.14 |
| mo020 | h | Oficial 1ª construcció. (mà d'obra) | 0.679 | 29.67 | 20.15 |
| % | % | Costos directes complementaris | 2 % | 64.29 | 1.29 |
|  |  | Costos directes |  |  | 65.58 |
