# Canonada multicapa de polipropilè copolímer random/polipropilè copolímer random amb fibra de vidre/polipropilè copolímer random (PP-R/PP-R amb fibra de vidre/PP-R), "JIMTEN-ALIAXIS"

- Propietat de l'arxiu: CYPE Ingenieros S.A.
- Format: FIEBDC-3/2016
- Programa: Generador de preus de la construcció. CYPE Ingenieros, S.A.
- Data: 27/10/2025
- Divisa: EUR
- Costos indirectes: 3 %
- IVA: 21 %

## I Instal·lacions

### IH Canonades per a fluids

#### IHM Canonades multicapa

**IHM314** m Canonada multicapa de polipropilè copolímer random/polipropilè copolímer random amb fibra de vidre/polipropilè copolímer random (PP-R/PP-R amb fibra de vidre/PP-R), "JIMTEN-ALIAXIS".
Canonada formada per tub multicapa de polipropilè copolímer random/polipropilè copolímer random amb fibra de vidre/polipropilè copolímer random (PP-R/PP-R amb fibra de vidre/PP-R), de color verd amb 4 bandes de color vermell, sèrie 3,2, SDR7,4, "JIMTEN-ALIAXIS", de 20 mm de diàmetre exterior i 2,8 mm de gruix. Instal·lació en superfície. Inclús material auxiliar para muntatge i subjecció a l'obra, accessoris i peces especials.
Inclou: Replanteig. Col·locació i fixació de tubs, accessoris i peces especials. Realització de proves de servei.
Criteri d'amidament de projecte: Longitud mesurada segons documentació gràfica de Projecte.
Criteri de mesura d'obra: Es mesurarà la longitud realment executada segons especificacions de Projecte.

| Codi | Ut | Descripció | Rendiment | Preu | Import |
|---|---|---|---|---|---|
| mt37tpj402a | U | Material auxiliar per a muntatge i subjecció a l'obra de les canonades multicapa de polipropilè copolímer random/polipropilè copolímer random amb fibra de vidre/polipropilè copolímer random (PP-R/PP-R amb fibra de vidre/PP-R), sèrie 3,2, SDR7,4, "JIMTEN-ALIAXIS", de 20 mm de diàmetre exterior. (material) | 1 | 0.2 | 0.200 |
| mt37tpj012ag | m | Tub multicapa de polipropilè copolímer random/polipropilè copolímer random amb fibra de vidre/polipropilè copolímer random (PP-R/PP-R amb fibra de vidre/PP-R), de color verd amb 4 bandes de color vermell, sèrie 3,2, SDR7,4, "JIMTEN-ALIAXIS", de 20 mm de diàmetre exterior i 2,8 mm de gruix, segons UNE-EN ISO 15874-2, amb el preu incrementat el 30% en concepte d'accessoris i peces especials. (material) | 1 | 5.28 | 5.280 |
| mo008 | h | Oficial 1ª lampista. (mà d'obra) | 0.051 | 30.63 | 1.562 |
| mo107 | h | Ajudant lampista. (mà d'obra) | 0.051 | 26.36 | 1.344 |
| % | % | Costos directes complementaris | 2 % | 8.386 | 0.168 |
|  |  | Costos directes |  |  | 8.554 |

Residus:
- col·locació: mt37tpj012ag; factor de residu 0.0275

## Recursos

**mt37tpj012ag** m Tub multicapa de polipropilè copolímer random/polipropilè copolímer random amb fibra de vidre/polipropilè copolímer
Dades tècniques: Cost energètic 14.497 MJ; Emissió de CO2 0.454 kg; Codi LER 17 02 03; Massa de l'element 0.156 kg; Volum 0.00026 m3
