# Canonada multicapa de polipropilè copolímer random resistent a la temperatura/polipropilè copolímer random resistent a la temperatura amb fibra de vidre/polipropilè copolímer random resistent a la

- Propietat de l'arxiu: CYPE Ingenieros S.A.
- Format: FIEBDC-3/2016
- Programa: Generador de preus de la construcció. CYPE Ingenieros, S.A.
- Data: 27/10/2025
- Divisa: EUR
- Costos indirectes: 3 %
- IVA: 21 %

## I Instal·lacions

### IH Canonades per a fluids

#### IHM Canonades multicapa

**IHM434** m Canonada multicapa de polipropilè copolímer random resistent a la temperatura/polipropilè copolímer random resistent a la temperatura amb fibra de vidre/polipropilè copolímer random resistent a la temperatura (PP-RCT/PP-RCT amb fibra de vidre/PP-RCT), "JIMTEN-ALIAXIS".
Canonada formada per tub multicapa de polipropilè copolímer random resistent a la temperatura/polipropilè copolímer random resistent a la temperatura amb fibra de vidre/polipropilè copolímer random resistent a la temperatura (PP-RCT/PP-RCT amb fibra de vidre/PP-RCT), de color gris amb 4 bandes de color blau, sèrie 5, SDR11, Wefaklim "JIMTEN-ALIAXIS", de 32 mm de diàmetre exterior i 2,9 mm de gruix. Instal·lació en superfície. Inclús material auxiliar para muntatge i subjecció a l'obra, accessoris i peces especials.
Inclou: Replanteig. Col·locació i fixació de tubs, accessoris i peces especials. Realització de proves de servei.
Criteri d'amidament de projecte: Longitud mesurada segons documentació gràfica de Projecte.
Criteri de mesura d'obra: Es mesurarà la longitud realment executada segons especificacions de Projecte.

| Codi | Ut | Descripció | Rendiment | Preu | Import |
|---|---|---|---|---|---|
| mt37tpj405n | U | Material auxiliar per a muntatge i subjecció a l'obra de les canonades multicapa de polipropilè copolímer random resistent a la temperatura/polipropilè copolímer random resistent a la temperatura amb fibra de vidre/polipropilè copolímer random resistent a la temperatura (PP-RCT/PP-RCT amb fibra de vidre/PP-RCT), sèrie 5, SDR11, Wefaklim "JIMTEN-ALIAXIS", de 32 mm de diàmetre exterior. (material) | 1 | 0.37 | 0.370 |
| mt37tpj015Jg | m | Tub multicapa de polipropilè copolímer random resistent a la temperatura/polipropilè copolímer random resistent a la temperatura amb fibra de vidre/polipropilè copolímer random resistent a la temperatura (PP-RCT/PP-RCT amb fibra de vidre/PP-RCT), de color gris amb 4 bandes de color blau, sèrie 5, SDR11, Wefaklim "JIMTEN-ALIAXIS", de 32 mm de diàmetre exterior i 2,9 mm de gruix, segons UNE-EN ISO 15874-2, amb el preu incrementat el 30% en concepte d'accessoris i peces especials. (material) | 1 | 9.65 | 9.650 |
| mo008 | h | Oficial 1ª lampista. (mà d'obra) | 0.077 | 30.63 | 2.359 |
| mo107 | h | Ajudant lampista. (mà d'obra) | 0.077 | 26.36 | 2.030 |
| % | % | Costos directes complementaris | 2 % | 14.409 | 0.288 |
|  |  | Costos directes |  |  | 14.697 |

Residus:
- col·locació: mt37tpj015Jg; factor de residu 0.0270395

## Recursos

**mt37tpj015Jg** m Tub multicapa de polipropilè copolímer random resistent a la temperatura/polipropilè copolímer random resistent a la
Dades tècniques: Cost energètic 35.313 MJ; Emissió de CO2 1.106 kg; Codi LER 17 02 03; Massa de l'element 0.38 kg; Volum 0.000633 m3
