# Canonada per a ventilació secundària

- Propietat de l'arxiu: CYPE Ingenieros S.A.
- Format: FIEBDC-3/2016
- Programa: Generador de preus de la construcció. CYPE Ingenieros, S.A.
- Data: 27/10/2025
- Divisa: EUR
- Costos indirectes: 3 %
- IVA: 21 %

## I Instal·lacions

### IS Evacuació d'aigües

#### ISB Baixants

**ISB041** m Canonada per a ventilació secundària.
Canonada per a ventilació secundària de la xarxa d'evacuació d'aigües, formada per tub de PVC, de 75 mm de diàmetre i 1,2 mm de gruix; unió enganxada amb adhesiu. Inclús líquid netejador, adhesiu per a tubs i accessoris de PVC, material auxiliar para muntatge i subjecció a l'obra, accessoris i peces especials.
Inclou: Replanteig del recorregut de la canonada per a ventilació i de la situació dels elements de subjecció. Presentació en sec dels tubs. Fixació del material auxiliar per a muntatge i subjecció a l'obra. Muntatge, connexionat i comprovació del seu correcte funcionament.
Criteri d'amidament de projecte: Longitud mesurada segons documentació gràfica de Projecte.
Criteri de mesura d'obra: Es mesurarà la longitud realment executada segons especificacions de Projecte.

| Codi | Ut | Descripció | Rendiment | Preu | Import |
|---|---|---|---|---|---|
| mt36tvg400d | U | Material auxiliar per a muntatge i subjecció a l'obra de les canonades de PVC, de 75 mm de diàmetre. (material) | 0.25 | 0.23 | 0.058 |
| mt36tvg010dh | m | Tub de PVC, de 75 mm de diàmetre i 1,2 mm de gruix, amb el preu incrementat el 35% en concepte d'accessoris i peces especials. (material) | 1.05 | 2.07 | 2.174 |
| mt11var009 | l | Líquid netejador per enganxat mitjançant adhesiu de tubs i accessoris de PVC. (material) | 0.026 | 38.72 | 1.007 |
| mt11var010 | l | Adhesiu per tubs i accessoris de PVC. (material) | 0.013 | 49.36 | 0.642 |
| mo008 | h | Oficial 1ª lampista. (mà d'obra) | 0.111 | 30.63 | 3.400 |
| mo107 | h | Ajudant lampista. (mà d'obra) | 0.055 | 26.36 | 1.450 |
| % | % | Costos directes complementaris | 2 % | 8.731 | 0.175 |
|  |  | Costos directes |  |  | 8.906 |

Residus:
- col·locació: mt36tvg010dh; factor de residu 0.08
- col·locació: mt11var009 Líquid netejador per enganxat mitjançant adhesiu de tubs i accessoris de PVC; factor de residu 0.0275

## Recursos

**mt36tvg010dh** m Tub de PVC, de 75 mm de diàmetre i 1,2 mm de gruix
Dades tècniques: Cost energètic 83.031 MJ; Emissió de CO2 1.494 kg; Codi LER 17 02 03; Massa de l'element 1.02 kg; Volum 0.0017 m3
Residus:
- embalatge: re150101 Envasos de paper i cartró. (component de residu); rendiment 0.018 kg; Codi LER 15 01 01; Massa de l'element 1 kg; Volum 0.001333 m3
- embalatge: re170201 Fusta. (component de residu); rendiment 0.052 kg; Codi LER 17 02 01; Massa de l'element 1 kg; Volum 0.000909 m3
- embalatge: re170203 Plàstic. (component de residu); rendiment 0.003 kg; Codi LER 17 02 03; Massa de l'element 1 kg; Volum 0.001667 m3

**mt11var009** l Líquid netejador per enganxat mitjançant adhesiu de tubs i accessoris de PVC
Dades tècniques: Cost energètic 3.855 MJ; Emissió de CO2 0.201 kg; Codi LER 20 01 30; Massa de l'element 1 kg; Volum 0.001 m3
Residus:
- embalatge: re170203 Plàstic; rendiment 0.032 kg
