# Impermeabilització de dutxa d'obra amb canaleta de drenatge, sistema "JIMTEN-ALIAXIS"

- Propietat de l'arxiu: CYPE Ingenieros S.A.
- Format: FIEBDC-3/2016
- Programa: Generador de preus de la construcció. CYPE Ingenieros, S.A.
- Data: 27/10/2025
- Divisa: EUR
- Costos indirectes: 3 %
- IVA: 21 %

## N Aïllaments e impermeabilitzacions

### NI Impermeabilitzacions

#### NIH Locals humits

**NIH180** U Impermeabilització de dutxa d'obra amb canaleta de drenatge, sistema "JIMTEN-ALIAXIS".
Impermeabilització de paraments verticals i horitzontals de dutxa d'obra amb canaleta de drenatge, sistema "JIMTEN-ALIAXIS", composta per canaleta de drenatge d'acer inoxidable de 40 mm d'amplada i 650 mm de longitud, sèrie Linnum, model S-741 "JIMTEN-ALIAXIS", de sortida horitzontal de PVC de 40 mm de diàmetre, amb sifó extraïble de 30 mm d'altura, filtre de pèls i embellidor d'acer inoxidable acabat polit, amb làmina impermeabilitzant flexible tipus EVAC premuntada, de 600x600 mm, i làmina impermeabilitzant flexible tipus EVAC, A-145, de 0,42 mm d'espessor i 245 g/m², subministrada en rotllos de 2 m de longitud i 1,5 m d'amplada, fixada al suport amb adhesiu cimentós millorat C2 E.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rej034aa | U | Canaleta de drenatge d'acer inoxidable de 40 mm d'amplada i 650 mm de longitud, sèrie Linnum, model S-741 "JIMTEN-ALIAXIS", de sortida horitzontal de PVC de 40 mm de diàmetre, amb sifó extraïble de 30 mm d'altura, filtre de pèls i embellidor d'acer inoxidable acabat polit, amb làmina impermeabilitzant flexible tipus EVAC premuntada, de 600x600 mm, per a dutxa d'obra. (material) | 1 | 284.91 | 284.910 |
| mt09mcr250a | kg | Adhesiu cimentós millorat, C2 E, amb temps obert ampliat, segons UNE-EN 12004, per a la fixació de geomembranes, compost per ciments especials, àrids seleccionats i resines sintètiques. (material) | 11.9 | 0.7 | 8.330 |
| mt15rej100a | m² | Làmina impermeabilitzant flexible tipus EVAC, A-145 "JIMTEN-ALIAXIS", de 0,42 mm d'espessor i 245 g/m², subministrada en rotllos de 2 m de longitud i 1,5 m d'amplada, segons UNE-EN 13956. (material) | 5.25 | 40.8 | 214.200 |
| mo029 | h | Oficial 1ª aplicador de làmines impermeabilitzants. (mà d'obra) | 2.087 | 29.67 | 61.921 |
| mo067 | h | Ajudant aplicador de làmines impermeabilitzants. (mà d'obra) | 2.087 | 26.39 | 55.076 |
| % | % | Costos directes complementaris | 2 % | 624.437 | 12.489 |
|  |  | Costos directes |  |  | 636.926 |

Residus:
- col·locació: mt09mcr250a; factor de residu 0.07
- col·locació: mt15rej100a; factor de residu 0.035

## Recursos

**mt09mcr250a** kg Adhesiu cimentós millorat
Dades tècniques: Cost energètic 3.874 MJ; Emissió de CO2 0.344 kg; Codi LER 17 09 04; Massa de l'element 1 kg; Volum 0.000667 m3
Residus:
- embalatge: re170203 Plàstic. (component de residu); rendiment 0.003 kg; Codi LER 17 02 03; Massa de l'element 1 kg; Volum 0.001667 m3

**mt15rej100a** m² Làmina impermeabilitzant flexible tipus EVAC
Dades tècniques: Cost energètic 30.870 MJ; Emissió de CO2 1.506 kg; Codi LER 17 02 03; Massa de l'element 0.245 kg; Volum 0.000408 m3
Residus:
- embalatge: re170203 Plàstic; rendiment 0.07 kg
