# Pericó prefabricat

- Propietat de l'arxiu: CYPE Ingenieros S.A.
- Format: FIEBDC-3/2016
- Programa: Generador de preus de la construcció. CYPE Ingenieros, S.A.
- Data: 27/10/2025
- Divisa: EUR
- Costos indirectes: 3 %
- IVA: 21 %

## U Urbanització interior de la parcel·la

### UA Clavegueram

#### UAA Pericons

**UAA012** U Pericó prefabricat.
Pericó de pas soterrada, prefabricada de formigó, de dimensions interiors 40x40x50 cm, sobre solera de formigó en massa HM-20/B/20/X0 de 20 cm de gruix, amb marc i tapa prefabricats de formigó armat i tancament hermètic al pas dels olors mefítics.
Criteri de valoració econòmica: El preu no inclou l'excavació ni el replé del extradós.
Inclou: Replanteig. Abocat i compactació del formigó en formació de solera. Col·locació de l'arqueta prefabricada. Execució de forats pel connexionat dels col·lectors a l'arqueta. Connexionat dels col·lectors al pericó. Col·locació de la tapa i els accessoris. Comprovació del seu correcte funcionament. Realització de proves de servei.
Criteri d'amidament de projecte: Nombre d'unitats previstes, segons documentació gràfica de Projecte.
Criteri de mesura d'obra: Es mesurarà el nombre d'unitats realment executades segons especificacions de Projecte.

| Codi | Ut | Descripció | Rendiment | Preu | Import |
|---|---|---|---|---|---|
| mt10hmf010tLb | m³ | Formigó HM-20/B/20/X0, fabricat en central. (material) | 0.098 | 85.8 | 8.408 |
| mt11arh010b | U | Pericó amb fons, registrable, prefabricat de formigó fck=25 MPa, de 40x40x50 cm de mides interiors, per sanejament. (material) | 1 | 36.44 | 36.440 |
| mt11arh020b | U | Marc i tapa prefabricats de formigó armat fck=25 MPa, per pericons de sanejament de 40x40 cm, espessor de la tapa 4 cm, amb tancament hermètic al pas dels olors mefítics. (material) | 1 | 12.43 | 12.430 |
| mo041 | h | Oficial 1ª construcció d'obra civil. (mà d'obra) | 0.647 | 29.67 | 19.196 |
| mo087 | h | Ajudant construcció d'obra civil. (mà d'obra) | 0.478 | 26.39 | 12.614 |
| % | % | Costos directes complementaris | 2 % | 89.088 | 1.782 |
|  |  | Costos directes |  |  | 90.870 |

Residus:
- col·locació: mt10hmf010tLb Formigó HM-20/B/20/X0, fabricat en central; factor de residu 0.00135719

## Recursos

**mt10hmf010tLb** m³ Formigó HM-20/B/20/X0, fabricat en central
Dades tècniques: Cost energètic 1840.000 MJ; Emissió de CO2 230.000 kg; Codi LER 17 01 01; Massa de l'element 2300 kg; Volum 1.533333 m3
